# Korrosionsschutzarbeiten Hub- Senktor RGB und Leichtbauhalle
Angebotsaufforderung (GAEB DA XML 3.2, DA83)
Projekt: 811W225B005
Währung: EUR
Nebenangebote zugelassen: ja
Auftraggeber: WSA Regensburg, Erlanger Strasse 1, 93059 Regensburg; Vergabenummer: 2018/614/000057
Erstellt mit: GXML Toolbox V3.3 R20210630, iTWO_64 V10.0.894, 13.03.2026

## 1.11 Leistungsverzeichnis 03.03.2026
Datum: 13.03.2026

### Abschnitt 1 Technische Bearbeitung

#### Unterabschnitt 1.1 Technische Bearbeitung Korrosionsschutz

**1.1.10 Ausführungsspezifikation und Korrosionsschutzplan aufstellen**
*** Pauschalposition
Erstellen und liefern einer Ausführungsspezifikation und eines Korrosionsschutzplanes.

Diese müssen folgende Angaben beeinhalten:

-Bauablauf
-Demontage der Anbauteile
-Ausführung der Oberflächenvorbereitung und der Beschichtungsarbeiten inklusive der Maßnahmen für Schraubverbindungen und Kontatktflächen
-Vorbehandlung von Kanten und Schrauben
-Abdichtung von Fugen und Spalten
-Überwachung der Beschichtungsarbeiten

Der AN hat dem AG diese zur Freigabe vorzulegen.
Menge: 1,000 Psch

**1.1.20 Bauzeitenplan aufstellen Leistungen LV*Balkenpl. Fort. Bauabl. PDF, Version A-1**
*** Pauschalposition
StL-Nr. 1420240310119200
Bauzeitenplan mit einer Aufgliederung in Planung,
Lieferung, Herstellung, ggf. Montage und Erprobung nach
Abschnitten des LV prüffähig aufstellen.
Abhängigkeiten der Vorgänge darstellen.
Vereinbarte Termine und Abläufe berücksichtigen
für alle Leistungen des LV
als Balkenplan
Fortschreibung entsprechend dem Bauablauf
Lieferung digital in Dateiformat/Version = 'PDF'

Lieferung im Archiv-/Druckformat = PDF, Version A-1
Menge: 1,000 Psch
Leistungsbereichkatalog: 202

**1.1.30 Dokumentation und Eigenüberwachung/Fremdüberwachung**
*** Pauschalposition
Der AN hat Unteralgen für die Eigenüberwachung und die Fremdüberwachung aufzustellen, um geeignete Umgebungsbedingungen, Kontrollprüfungen, Freimessungen, Messungen der Schichtdicke, Rauheitsgrad, Prüfintervalle, usw.zu dokumentieren

Die Kontrollprüfungen führt der AG nach Merkblatt für Kontrollprüfungen an Stahlwasserbauten (MEKS) durch, die Leistung umfasst die Zusammenstellung für die Überprüfung der erforderlichen Unterlagen sowie die Bereitstellung von Personal für die Kontrollprüfung.
Menge: 1,000 Psch

**1.1.50 SiGe-Plan des AG fortschreiben**
*** Pauschalposition
StL-Nr. 19101518
Sicherheits- und Gesundheitsschutzplan (SiGe-Plan) nach
RAB 31 fortschreiben und mit dem Sicherheits- und Ge-
sundheitsschutzkoordinator dieser und weiterer
berührter Baustellen abstimmen. Bei erheblichen Änderungen in der Ausführung des Bauvorhabens anpassen. Den
SiGe-Plan für jeden Beschäftigten einsehbar auf der
Baustelle vorhalten.
Menge: 1,000 Psch
Leistungsbereichkatalog: 101

**1.1.60 Vorankündigung**
*** Pauschalposition
Vorankündigung nach Baustellenverordnung Par. 2, Abs. 2
vorbereiten, mit AG abstimmen und spätestens 2 Wochen
vor Einrichten der Baustelle der zuständigen Behörde
übermitteln.
Vorankündigung sichtbar und witterungsgeschützt auf
der Baustelle aushängen und bei erheblichen Änderungen
i.S.v. Par. 2, Abs.2, Satz 2 der Baustellenverordnung
während der Bauzeit anpassen

Tätigkeiten, bei denen Beschäftigte Asbeststaub/Schwermetallstaub/PAK oder Staub von asbesthaltigen/PAK-haltigen/Schwermetallhaltigen Materialien
ausgesetzt sind oder sein können, müssen der zuständigen Behörde spätestens sieben Tage vor Beginn der Tätigkeiten mitgeteilt werden (vgl. Anh. I GefStoffV
Nr. 2.4.2). Diese Mitteilung muss mindestens folgende Punkte enthalten:
1. Lage der Arbeitsstätte,
2. verwendete oder gehandhabte Asbestarten und- mengen,
3. durchgeführte Tätigkeiten und angewendete Verfahren,
4. Anzahl der beteiligten Beschäftigten,
5. Beginn und Dauer der Tätigkeiten,
6. Maßnahmen zur Begrenzung der Schadstofffreisetzung
7. Schadstoffexposition der Beschäftigten.
Muster der Mitteilungen sind in der Anlage der TRGS 519 enthalten.
Im Zuge der Gesamtschau sollten in der Mitteilung auch die weiteren (im Vorfeld durch eine Analyse bestimmten) Schadstoffe aufgeführt werden.

Mitteilung bei der zuständigen Behörde erstellen, senden und kommunizieren. Auch wenn keine Belastung durch Abest vorliegt für alle sonstigen Schadstoffe.
Menge: 1,000 Psch

**1.1.70 Gefährdungsbeurteilung erstellen**
*** Pauschalposition
Vor Beginn der Arbeiten ist vom AN eine
Gefährdungsbeurteilung und ein Arbeitsplan (TRGS 519, 4.2)  zu erstellen und den AG vorzulegen
Menge: 1,000 Psch

**1.1.80 Baustelleneinrichtungsplan aufstellen**
*** Pauschalposition
Baustelleneinrichtungplan aufstellen und liefern.
Lieferung in PDF
Menge: 1,000 Psch

### Abschnitt 2 Baustelleneinrichtung

#### Unterabschnitt 2.1 Korrosionsschutzarbeiten

*Hinweis: Hinweis*
In der Altbeschichtung des Hubsenktors befindet sich laut Schadstoffanalyse PAK und Schwermetalle.
Es kann nicht ausgeschlossen werden dass sich außerdem noch Spuren von Asbest in der Beschichtung befinden

Aus diesem Grund muss für die Erneuerung des Korrosionsschutzes ein Schwarz-Weiß Bereich nach TRGS 519 hergestellt werden, der AN muss für die Beschichtungsarbeiten außerdem Werksbegdingungen in Bezug auf Lufttemperatur, Luftfeuchtigkeit und Oberflächentemperatur herstellen

Für die Baustelleneinrichtung zusätzlich relevante Punkte:

-Bereiche für das An- und Ablegen von PSA  festlegen
-Bereitstellung von verschließbaren Behältnissen für kontaminierte Rückstände
-Verwendung von zugelassenen Industriestaubsauger (H-Entstauber) und ggf. Hochleistungsvakuumsauggeräte
-Luftführung im Arbeitsbereich
-Unterdruckhaltung bei der Durchführung der Korrosionsschutzarbeiten
-Absperrung und Kennzeichnung der Baustelle
-Anfallendes kontaminiertes Wasser darf nicht in das Abwasser gelangen sondern muss aufgenommen und abgesaugt werden

Für die Arbeiten am Tor stellt der AG einen Portalkran zur Verfügung mit dem das Tor angehoben und transportiert werden kann.

**2.1.10 Baustelle einrichten*Fläche des AG Zufahrt vorhanden*Vers.d.AN Vorh.+Betr.ges.**
*** Pauschalposition
StL-Nr. 2420410191001102
Baustelle für die vertragsgemäße Durchführung der
Bauleistungen einrichten.
Soweit nicht für bestimmte Leistungen das Einrichten
der Baustelle als besonderer Ansatz im LV enthalten
ist, umfasst die Pauschale die Vergütung der Baustelleneinrichtung einschl. der Geräte, Gerüste und
dgl. für alle Bauleistungen.
Abschläge auf die Pauschale werden nach Leistungsstand der Baustelleneinrichtung vergütet.
Abschnitt 'OZ 4-12'

Einrichtungsfläche nach Leistungsbeschreibung
wird vom AG kostenlos zur Verfügung gestellt.
Zusatzflächen werden vom AN beschafft.
Zufahrt zur Baustelle nach Leistungsbeschreibung
ist vorhanden.
Ver- und Entsorgungseinrichtungen herstellen.
Vorhalten, Unterhalten und Betreiben der Baustelleneinrichtung einschl. Geräte, Gerüste und dgl. werden gesondert vergütet.
Menge: 1,000 Psch
Leistungsbereichkatalog: 204

**2.1.20 Baust.einrichtung vorh.u.betreiben**
StL-Nr. 2420410699
Baustelleneinrichtung vorhalten, unterhalten und betreiben. Außer den vollen Monaten werden Teilzeiten
nach Tagen zu 1/30 des Einheitspreises vergütet.
Abschnitt 'OZ 4-12'
Menge: 1,000 Mt
Leistungsbereichkatalog: 204

**2.1.30 Baustelle räumen**
*** Pauschalposition
StL-Nr. 24204111900000
Baustelle räumen. Soweit nicht für bestimmte Leistungen
das Räumen der Baustelle als besonderer Ansatz
enthalten ist, umfasst die Pauschale die Vergütung
der Baustellenräumung für alle Leistungen.
Abschnitt 'OZ 4-12'
Menge: 1,000 Psch
Leistungsbereichkatalog: 204

**2.1.40 Lüftungseinrichtung auf- u. abbauen Luftk.TRGS519/551**
*** Pauschalposition
StL-Nr. 1121864049
Technische Einrichtungen zur Luftkonditionierung nach
arbeits-, umwelt- und sicherheitstechnischen Anforderungen einschließlich Unterdruckhaltegerät,
Technische Einrichtungen zur Luftkonditionierung nach
arbeits-, umwelt- und sicherheitstechnischen Anforderungen einschließlich Unterdruckhaltegerät,
Filtereinrichtung, Schlauchleitungen und -anschlüsse,
sowie Unterdruckkontrollgerät mit kontinuierlicher
Aufzeichnungseinrichtung betriebsfertig auf den vom AG
ausgewiesenen Flächen herstellen und nach Abschluss der
Arbeiten abbauen.
Mit Luftkonditionierung zur Entstaubung und Entfernung
schädlicher Bestandteile aus der Raumluft zur einmaligen Luftumwälzung des Innenraumvolumens je Minute.
Die Grenzwerte der TA-Luft werden bei der gefilterten
Abluft eingehalten. Mit allen erforderlichen Maßnahmen,
gemäß TRGS 519 und TRGS 551 zur Entfernung von asbest-
und teerhaltigen Altbeschichtungen.
Volumen der Einhausung/Halle = 'nach Wahl des AN'
Menge: 1,000 Psch
Leistungsbereichkatalog: 218

**2.1.50 Lüftungseinricht.vorhalt.u.betreib. wie Bauzeit**
StL-Nr. 1121864502
Lüftungseinrichtung nach arbeits-, umwelt- und sicherheitstechnischen Anforderungen vorhalten und betreiben,
einschließlich der notwendigen Filterwechsel und -ent-
sorgung.
Ausser den vollen Monaten werden Teilzeiten nach Tagen
zu 1/30 des Einheitspreises vergütet.
Für die Dauer der Bauzeit.
Menge: 1,000 Mt
Leistungsbereichkatalog: 218

**2.1.60 Schutzgerüst auf- und abbauen Hubsenktor ges. Bauteil Statik geprüft**
StL-Nr. 1121861031919991
Kombiniertes Schutz- und Arbeitsgerüst mit fest angebrachter, allseitig dichter Abdeckung für den Arbeits-
und Umweltschutz nach statischen, konstruktiven und
sicherheitstechnischen Erfordernissen und mit Be-
leuchtung herstellen.
70 v. H. des Pauschalpreises werden nach Herstellen,
der Rest nach Beseitigen vergütet.
Bauteil = Hubsenktor.
Ausführungsart = 'nach Wahl des AN, Eintragung ins Bieterangaben-Verzeichnis'

Einrüstung des gesamten Bauteiles.
Seitenwände = 'nach Sicherheitsvorschrift, nach Wahl des AN'

Obere Abdeckung = 'nach Sicherheitsvorschrift, nach Wahl des AN'

Boden bestehend aus = 'nach Sicherheitsvorschrift, nach Wahl des AN'

Statische Berechnungen und Ausführungszeichnungen
geprüft vorlegen.
Menge: 1,000 St
Leistungsbereichkatalog: 218

**2.1.70 Schutzgerüst vorhalten**
StL-Nr. 11218615
Kombiniertes Schutz- und Arbeitsgerüst mit fest angebrachter, allseitig dichter Abdeckung für den Arbeits-
und Umweltschutz nach statischen, konstruktiven und
sicherheitstechnischen Erfordernissen und mit Beleuchtung nach Leistungsbeschreibung des AG vorhalten und
 unterhalten. Ausser den vollen Monaten werden Teilzeiten nach Tagen zu 1/30 des Einheitspreises vergütet.
Menge: 1,000 Mt
Leistungsbereichkatalog: 218

**2.1.80 Materialschleuse auf- und abbauen**
*** Pauschalposition
StL-Nr. 11218670
Materialschleuse nach TRGS 519 nach arbeits-, umwelt-
und sicherheitstechnischen Anforderungen herstellen
und nach Abschluss der Arbeiten abbauen.
Menge: 1,000 Psch
Leistungsbereichkatalog: 218

**2.1.90 Materialschleuse vorhalt.u.betreib. wie Bauzeit**
StL-Nr. 1121867502
Materialschleuse nach TRGS 519 nach arbeits-, umweltsicherheitstechnischen Anforderungen vorhalten und
betreiben.
Ausser den vollen Monaten werden Teilzeiten nach Tagen
zu 1/30 des Einheitspreises vergütet.
Für die Dauer der Bauzeit.
Menge: 1,000 Mt
Leistungsbereichkatalog: 218

**2.1.100 Persönliche Schutzausrüstung vorhalten, reinigen und entsorgen**
*** Pauschalposition
Persönliche Schutzausrüstung für alle  Mitarbeiter inkl. Bauüberwachung des AG vorhalten reinigen, bei Notwendigkeit entsorgen.

Dazu gehört:

- Atemschutz
- Schutzkleidung
- Fußschutz
- Kopfschutz
- Handschutz
- Gehörschutz
Menge: 1,000 Psch

**2.1.110 Abwasserrein.anlage vorh.u.betreib.**
StL-Nr. 1121865599
Abwasserreinigungsanlage nach arbeits-, umwelt- und
und sicherheitstechnischen Anforderungen vorhalten und
betreiben, einschließlich der notwendigen Filterwechsel
und -entsorgung.
Ausser den vollen Monaten werden Teilzeiten nach Tagen
zu 1/30 des Einheitspreises vergütet.
Für eine Dauer von = 'Der Reinigung vor dem Strahlverfahren'
Menge: 1,000 Mt
Leistungsbereichkatalog: 218

**2.1.120 Stillstandszeiten infolge von Reperaturmaßnahmen**
Vorhalten von Personal, Gerät und Ausrüstung während Stillstandszeiten idie durch Schweißarbeiten/Reperaturarbeiten des AG oder Dritter im unmittelbaren Arbeitsbereich entstehen und ein gleichzeitiges Arbeiten ausschließen
Menge: 5,000 d

### Abschnitt 3 Schutzplane

#### Unterabschnitt 3.1 Plane

**3.1.10 Schutzplane für Hubsenktor**
Schutzplane als Abdeckung nach Beschichtungsarbeiten für Hubsenktor aus UV-beständigen Material für den Außenbereich (z.B. PU) liefern.
Abmessung Hubsenktor ca. 7m x 13,50m x 2m .
Befestigungsmittel zum fixieren der Plane nach Wahl des AN
Menge: 1,000 St

### Abschnitt 4 Vorbereitende Maßnahmen

#### Unterabschnitt 4.1 Oberflächen reinigen

**4.1.10 Stahlkonstr. reinigen Hubsenktor*Staub*Vor Oberfl.Vorb. Heißw.+Reiniger**
StL-Nr. 11218152314804
Stahlkonstruktion nach Leistungsbeschreibung des AG
reinigen.
Bauteil = Hubsenktor.
Staub und lose Ablagerungen.
Vor Oberflächenvorbereitung.
Mit Heißwasser (40 Grad C an der Düse) unter
Druck von min. 100 MPa an der Düse reinigen.
Menge: 650,000 m2
Leistungsbereichkatalog: 218

#### Unterabschnitt 4.2 Schutzmaßnahmen

**4.2.10 Nicht zu beschichtende Flächen schützen**
*** Pauschalposition
Nicht zu beschichtende Flächen müssen durch den AN  für Passbohrungen, Bohrungen und Kontaktflächen zu schützen.

Diese werden vor Ort vom AN und AG festgelegt.
Menge: 1,000 Psch

### Abschnitt 5 Oberflächen vorbereiten

*Hinweis: Hinweise zu den Korrosionsschutzarbeiten*
Bei der Durchführung der Arbeiten hat der Auftragnehmer die
anerkannten Regeln der Technik zu beachten.

Es ist das Hubsenktor inklusive aller Anbauteile zu entschichten.

Insbesondere
wird auf folgende Vorschriften hingewiesen:
GefStof V, TRGS 519, TRGS 551, TRGS 524, TRGS 505, ZTV-W LB
202, ZTV-W LB 218,  ZTV-W LB 216/1; DIN EN ISO
12944 (Korrosionsschutz), DIN EN ISO 3834, Asbest-PAK-PCB-Blei-Leitfaden (IZW)

Es ist dafür zu sorgen, dass mindestens eine weisungsbefugte,
 sachkundige Person vor Ort tätig ist. Der Nachweis der
Sachkunde wird durch die erfolgreiche Teilnahme an einem von
der zuständigen Behörde anerkannten Sachkundelehrgang
 erbracht.  Mindestvoraussetzung stellt hierbei die Sachkunde
nach Anlage 3 der TRGS 519 dar, in Verbindung mit
nachgewiesenen Schulungskenntnissen
 zu den Schadstoffen PCB,  PAK und Blei.

Für Abbrucharbeiten von asbesthaltigen Altbeschichtungen
 nach Nr. 2 (2) der TRGS 519 muss der Fachbetrieb zudem eine
Zulassung durch die zuständige Behörde
 nach GefStoffV, Anhang I/2.4.2 (4) besitzen.

Der AN hat generell bei seinen Arbeiten und Maßnahmen alle
einschlägigen gesetzlichen Vorschriften,  Richtlinien und
Bestimmungen zu beachten, einzuhalten und anzuwenden.

Die Oberflächenvorbereitung ist auf eine mittlere Rautiefe (Rz= 50) herzustellen.

Das Strahlmittel und Strahlverfahren ist vom AN auszuwählen (eisenfrei, GRIT), bei der Verwendung von Feuchtsandstrahlen/Nasssandstrahlen ist die Zwischenreinigung, Abwassereinigung, und die häufigere Erneuerung der Filter miteinzurechnen.

#### Unterabschnitt 5.1 Oberflächenvorbereitung Tor und Anbauteile

**5.1.10 Stahlkonstruktion vorbereiten Hubsenktor*wie besichtigt Gesamtfläche*Einwegstr.Baust.*Sa 2 1/2**
StL-Nr. 1121811231810291
Stahlkonstruktion nach Leistungsbeschreibung des AG für
Korrosionsschutz vorbereiten.
Bauteil = Hubsenktor.
Oberfläche beschichtet, Rostgrad wie vom AN besichtigt.
Gesamtfläche.
Verfahren = Strahlen mit Einwegstrahlmitteln auf
Baustelle.
Strahlmittel = 'eisenfrei, GRIT'

Oberflächenvorbereitungsgrad Sa 2 1/2,
DIN EN ISO 12944-4, Teil 4.
Menge: 650,000 m2
Leistungsbereichkatalog: 218

### Abschnitt 6 Beschichtungsarbeiten

*Hinweis: Hinweis*
Vor Beginn der Beschichtungsarbeiten muss die Stelle trocken und frei von Strahlmittelrückstände sein.

Es ist das Tor sowie sämtliche Anbauteile zu beschichten

Kanten, Ecken, Schweißnähte, Niet-
und Schraubenverbindungen sowie schwer zugängliche
Bereiche sind vorzustreichen (80µm, mit Pinsel auftragen, einschl. mind. 20 mm Umführung)

Alle, bei der Durchführung des gesamten Korrosionsschutzes
zur Verwendung kommenden Materialien und Stoffe, hat der AN
nachweislich und durchgängig von einem Hersteller zu
beziehen. Diesen hat er sich rechtzeitig vor der Bestellung vom
 AG genehmigen zu lassen.

Es muss auf die zulässsigen Herstellerangaben beim Verarbeiten der Beschichtung geachtet werden.

Die Herstellung des Korrosionsschutzes erfolgt, einschl. aller erforderlichen Nebenarbeiten. Alle erforderlichen Baugeräte Kräne, Hebezeuge, Einhausungen Baumaterialien, Hilfs-
Zusatzstoffe sind, sofern nicht gesondert ausgewiesen,
einzukalkulieren.

Die Beschichtungen sind in unterschiedlichen Farben aufzutragen. (Grundbeschichtung rot, Deckbeschichtung schwarz)

Die Anbauteile sind zuerst zu montieren und dann zu beschichten um Beschädigungen am Korrosionsschutz zu vermeiden.
Flächen welche nicht mehr zugänglich sind müssen zuvor beschichtet werden.

Schrauben- Verbindungen sind vor dem Beschichten zu
entölen.

Es ist eine 1K-PUR Beschichtungsstoff zu verwenden

#### Unterabschnitt 6.1 Beschichtung

**6.1.10 Stahlkonstruktion grundbeschichten Hubsenktor*Gesamtfläche Eine Besch.Baust.*Mit Airless**
StL-Nr. 11218412311329
Stahlkonstruktion nach Leistungsbeschreibung des AG
grundbeschichten. Kanten, Ecken, Schweißnähte, Niet-
und Schraubenverbindungen sowie schwer zugängliche
Bereiche vorstreichen.
Angaben im Bieterangaben-Verzeichnis über
Stofflieferbezeichnung '....................................................'
.
Bauteil = Hubsenktor.
Gesamtfläche.
Eine Grundbeschichtung auf Baustelle.
Mit Airless-Spritzgerät auftragen.
Beschichtungsstoff =, Schichtdicke = 'Liste der
 zugelassenen Systeme I (für Binnengewässer, Im 1, Systeme 3/4) Dicke 80mym'
Menge: 650,000 m2
Leistungsbereichkatalog: 218

**6.1.20 Stahlkonstruktion deckbeschichten Hubsenktor*Gesamtfläche Zw+Db-Baust.*Mit Airless**
StL-Nr. 1121851231140399
Stahlkonstruktion nach Leistungsbeschreibung des AG
zwischen- und deckbeschichten. Kanten, Ecken, Schweißnähte, Niet- und Schraubenverbindungen sowie schwer
zugängliche Bereiche vorstreichen.
Angaben im Bieterangaben-Verzeichnis über
Stofflieferbezeichnung '....................................................'
.
Bauteil = Hubsenktor.
Gesamtfläche.
Zwischenbeschichtung/en und Deckbeschichtung auf der
Baustelle.
Mit Airless-Spritzgerät auftragen.
Zwischen-/Deckbeschichtung Beschichtungssystem = 'Liste der
 zugelassenen Systeme I (für Binnengewässer, Im 1, Systeme, 3/4)'
Menge: 650,000 m2
Leistungsbereichkatalog: 218

**6.1.30 Stahlkonstruktion deckbeschichten Hubsenktor*Gesamtfläche Zw+Db-Baust.*Mit Airless**
StL-Nr. 1121851231140399
Stahlkonstruktion nach Leistungsbeschreibung des AG
zwischen- und deckbeschichten. Kanten, Ecken, Schweißnähte, Niet- und Schraubenverbindungen sowie schwer
zugängliche Bereiche vorstreichen.
Angaben im Bieterangaben-Verzeichnis über
Stofflieferbezeichnung '....................................................'
.
Bauteil = Hubsenktor.
Gesamtfläche.
Zwischenbeschichtung/en und Deckbeschichtung auf der
Baustelle.
Mit Airless-Spritzgerät auftragen.
Zwischen-/Deckbeschichtung Beschichtungssystem = 'Liste der
 zugelassenen Systeme I (für Binnengewässer, Im 1, Systeme 3/4)'
Menge: 650,000 m2
Leistungsbereichkatalog: 218

### Abschnitt 7 Prüftafeln

*Hinweis: Hinweis*
Um seitens des AG auch noch nach längerer Zeit Rückschlüsse
auf die verwendeten Konservierungsstoffe ziehen zu können,
sind für die Prüfung im Labor ( Abriebfestigkeit,
Haftzugfestigkeit, Kreuzschnittprüfung, u.s.w.), gemäß der
" RPB - Richtlinie - Prüfung von Beschichtungssytemen" für den
Korrosionsschutz im Stahlwasserbau, Ausgabe 2025 und ZTV-W, LB 218, Abs. 3.3.2, Prüftafeln aus Stahlblech 200 x 300mm
zeitnah anzufertigen, zu protokollieren, zu dokumentieren und
dem AG zu übergeben.
Hierfür sind eigene Positionen ausgewiesen.

Gebinde, Lieferscheine und
Abnahmeprotokolle sind vorzulegen und müssen
übereinstimmend folgende Angaben enthalten:
* Herstellerwerk
* Bezeichnung des Beschichtungsstoffes
* Chargen- Nr. :
* Prüfprotokoll mit Nr. : / Jahr
* Herstellungsdatum
* Nettogewicht

#### Unterabschnitt 7.1 Prüftafeln herstellen und liefern

**7.1.10 Prüftafeln-Konservierung, Kosntruktionsteile, herstellen und liefern**
Prüftafeln - Konservierung, Konstruktionsteile, gemäß
BAWRPB-Richtlinie herstellen, liefern, Tafelmaterial
 'Stahlblech'
Größe '200 x 300mm x 4mm'

Bauteil 'Hubsenktor'
Die Prüftafeln sind dem AG für die Labor -Prüfung zu
übergeben.

Die Dokumentation der Prüftafeln wird gesondert vergütet.
Menge: 1,000 St

**7.1.20 Prüftafeln-Dokumentation erstellen und liefern**
*** Pauschalposition
Prüftafel-Dokumentation als gesamtzusammenstellung aller
einzelnen Stahlwasserbau-Prüftafeln erstellen, liefern.

Prüftafeln/Bauteile 'entsprechend den vorgenannten Prüftafel -
Einzelpositionen '
Form' als Excel -Tabelle '
Dokumentation unter Zugrundelegung der rückseitigen  Kennzeichnungsangaben der jeweiligen Prüftafel gliedern,
einschl. gesonderter Beiheftung einer Kopie der, dem AG
bereits im Original übergebenen, Gebinde- , Lieferscheine und
Abnahmeprotokolle der jeweils verarbeiteten Stoffe. einschl. gesonderter Beiheftung der Korrosionsschutzpläne,
Dokumentation,  Bauteil bezogen und durch Trennblätter
getrennt geheftet,

in Papierform A4, in stabilem Ordner mit austauschbarem
Rückenschild,
Menge: 1,000 Psch

### Abschnitt 8 Demontage/Montage

*Hinweis: Hinweis*
Die Ersatzschrauben und Dichtungen müssen von AN beschafft werden.

Der Hubarm des Obertors ist bereits demontiert.

Die abmontierten Rollen werden seitlich gelagert und müssen nicht mehr montiert werden da eine Erneuerung der Laufrollen durch den Bauhof erfolgt.

#### Unterabschnitt 8.1 Anbauteile demontieren/montieren

*Hinweis: Hinweis*
Um eine komplette Ernuerung des Korrosionsschutzes zu gewährleisten müssen einige Anbauteile entfernt werden. Der Arbeitsablauf liegt hier nach Wahl des AN.
Die Anbauteile sind so zu zerlegen dass eine komplette Ent- und Beschichtung möglich ist.

Es ist darauf zu achten, dass der Korrosionsschutz bei der Wieder-Montage nicht beschädigt wird.

Die Schrauben sind teils stark korrodiert die Erschwernis ist im Einheitspreis miteinzurechnen.

Der AN hat eine neue Sohlen- und Seitendichtung zu beschaffen und einzubauen

**8.1.10 Überfallblechdeckel**
Überfallblechdeckel (700x700x8)  inklusive aller Verbindungsmittel abmontieren und für Wiedereinbau seitlich lagern.

Nach Beschichten/Oberflächenvorbereitung wieder montieren.
Menge: 2,000 St

**8.1.20 Anhängekonstruktion**
Anhängekonstruktion  inklusive aller Verbindungsmittel abmontieren und für Wiedereinbau seitlich lagern.

Nach Beschichten/Oberflächenvorbereitung wieder montieren.
Menge: 2,000 St

**8.1.30 Überfallbleche**
Überfallbleche inklusive aller Verbindungsmittel abmontieren und für Wiedereinbau seitlich lagern.

Nach Beschichten/Oberflächenvorbereitung wieder montieren.
Menge: 4,000 St

**8.1.40 Rückwandbleche**
Rückwandbleche inklusive aller Verbindungsmittel abmontieren und für Wiedereinbau seitlich lagern.

Nach Beschichten/Oberflächenvorbereitung wieder montieren.
Menge: 8,000 St

**8.1.50 Träger bei den Rückwandblechen**
Stahlträger der Rückwandblechen inklusive aller Verbindungsmittel abmontieren und für Wiedereinbau seitlich lagern.

(IPB-Träger)

Nach Beschichten/Oberflächenvorbereitung wieder montieren.
Menge: 6,000 St

**8.1.60 Rollwagenbefestigung am Endschott**
Rollwagenbefestigung am Endschott,  inklusive aller Verbindungsmittel abmontieren und für Wiedereinbau seitlich lagern.

Nach Beschichten/Oberflächenvorbereitung wieder montieren.
Menge: 2,000 St

**8.1.70 Laschen am Törkörper**
Laschen (10x300x855) inklusive aller Verbindungsmittel abmontieren und für Wiedereinbau seitlich lagern.

Nach Beschichten/Oberflächenvorbereitung wieder montieren.

(Bestandsplan Nr: 77)
Menge: 4,000 St

**8.1.80 Rollwagenrollen inklusive Achse**
Rollwagenrollen inklusive Achse und aller Verbindungsmittel abmontieren.
Menge: 4,000 St

**8.1.90 Untere Stützrollen**
Untere Stützrollen inklusive Achse und aller Verbindungsmittel abmontieren.
Menge: 5,000 St

**8.1.100 Konsolen der unteren Stüzrollen**
Konsolen der Unteren Stützrollen inklusive aller Verbindungsmittel abmontieren und für Wiedereinbau seitlich lagern.

Nach Beschichten/Oberflächenvorbereitung wieder montieren.
Menge: 5,000 St

**8.1.110 Obere Stützrollen**
Obere Stützrollen (4stck)  inklusive Achse und aller Verbindungsmittel abmontieren.
Menge: 4,000 St

**8.1.120 Konsolen der oberen Stützrollen**
Konsolen der Oberen Stützorllen inklusive aller Verbindungsmittel abmontieren und für Wiedereinbau seitlich lagern.

Nach Beschichten/Oberflächenvorbereitung wieder montieren.
Menge: 2,000 St

**8.1.130 Sohlen und Seitendichtung**
*** Pauschalposition
Sohlen- und Seitendichtung  inklusive aller Verbindungsmittel und Klemmleisten abmontieren.

Klemmleisten nach Beschichten/Oberflächenvorbereitung wieder montieren

Der AN hat eine Dichtung laut Bestandsplänen zu beschaffen und einzubauen.
Menge: 1,000 Psch

**8.1.140 Sohlen und Seitendichtung herstellen und montieren**
Kompletter Dichtungssatz entsprechend Bestandsplänen herstellen, liefern und montieren.
Für Hubsenktor als Seiten- und Sohldichtung
Dichtmaterial = Naturkautschuk/Styrolbutadien
Menge: 1,000 St

**8.1.150 Flansch zwischen Rückwandbleche und Überfallbleche**
Flansche inklusive aller Verbindungsmittel abmontieren und für Wiedereinbau seitlich lagern.

Nach Beschichten/Oberflächenvorbereitung wieder montieren.

(Bestandsplan Nr: 64 & 65)
Menge: 2,000 St

**8.1.160 Laschen auf Stauwand**
Laschen auf Stauwand (11700x140) inklusive aller Verbindungsmittel abmontieren und für Wiedereinbau seitlich lagern.

Nach Beschichten/Oberflächenvorbereitung wieder montieren.
Menge: 2,000 St

#### Unterabschnitt 8.2 Verbindungsmittel/Kleinteile

**8.2.10 Korrodierte Verbindungsmittel austauschen**
*** Pauschalposition
Verbindungsmittel inklusive Muttern/Hutmuttern und Scheiben der Anbauteile demontieren und neue Verbindungsmittel liefern und einbauen.
Die Schraubenmaße/Eigenschaften sind dem Bestandsplan zu entnehmen.

Alle Verbindungsmittel sind komplett zu erneuern.

NIRO-Schrauben sind durch unlegierte Schrauben zu erstezen und mit zu beschichten.

Die Alten Schrauben gehen in das Eigentum des AN über.
Menge: 1,000 Psch

**8.2.20 Verbrauchsmaterialen/Kleinteile**
*** Pauschalposition
Sämtliche Verbrauchsmittel oder Kleinteile die zur Ausführung des Auftrags benötigt werden sind vorab miteinzurechnen und werden später nicht gesondert vergütet
Menge: 1,000 Psch

**8.2.30 Erschwertes Lösen der Schraubverbindung**
Erschwerte Lösen von Schraubverbindungen, bei denen ein zerstörungsfreies Lösen trotz fachgerechter Vorbehandlung (Rostlöser, Erwärmen) nicht möglich ist. Leistung umfasst das kontrollierte Abreißen/Abschneiden, Ausbohren der Schaftreste und das fachgerechte Nachschneiden des Bestandsinnengewindes inkl. aller Werkzeuge und Kleinmaterialien
Menge: 50,000 St

### Abschnitt 9 Entsorgung

*Hinweis: Hinweis*
Allgemeines
Abfälle, die Asbest und/oder  PAK und/oder PCB und/oder Blei enthalten, sind in geeigneten, sicher verschließbaren und gekennzeichneten Behältern ohne Gefahr für Mensch und Umwelt zu sammeln, für die Abholung bereitszustellen und zu entsorgen. Sie sind so zu sammeln, dass jegliche Freisetzung gefahrstoffhaltiger Stoffe vermieden wird.
Strahlmittel sind über Sondermülldeponien zu entsorgen.
Verpackung und Entsorgungsweg ist grundsätzlich mit dem zuständigen Entsorgungsfachbetrieb abzustimmen.
Der AN hat sich vorab für einen möglichen Entsorgungsfachbetrieb zu informieren. Der AN hat diesen mit dem AG abzustimmen

Das Wasserstraßen- und Schifffahrtsamt Donau MDK ist als Abfallerzeuger gemäß §17 ff. NachwV zur elektronischen nachweisführung verpflichtet. Der Aufwand hierfür ist in die Einheitspreise mit einzukalkulieren.
Geeignete Behälter für die großflächige Entschichtung (z.B. Strahlverfahren) stellen in der regel Big-Bags dar. Die Art der Verpackung ist jedoch vorab grundsätzlich mit dem Entsorgungsfachbetrieb abzustimmen.

Abfallaufnahme
Bei der Abfallaufnahme und der Bereitstellung für den Transport ist das Freiwerden von Stäuben durch geeignete Maßnahmen nach dem Stand der Technik – z. B. Absaugen,
Verfestigen, Abdecken – zu unterbinden.
Soweit asbesthaltige/PAK-haltige Abfälle zur Abholung bereitgestellt werden müssen, sind sie mit geeigneten Materialien abzudecken oder in geschlossenen Behältern aufzubewahren
und gegen den Zugriff Unbefugter zu sichern.
Behälter mit asbesthaltigen Abfällen sind vor der ersten Befüllung mit dem Gefahrenzeichen
nach Anlage 2b der TRGS 519 zu versehen.

Transport:
Sofern die schadstoffhaltigen Abfälle den gefahrgutrechtlichen Vorschriften (z. B. Gefahrgutverordnung
Straße bzw. Eisenbahn) unterliegen, sind die entsprechenden
Vorschriften einzuhalten und hierfür zugelassene Transportunternehmen zu beauftragen.

Abrechnung laut Wiegeschein.

#### Unterabschnitt 9.1 Entsorgung Abfallstoffe

**9.1.10 Probe f. Dekla.analyse entnehmen**
StL-Nr. 2212291300
Repräsentative Strahlschuttprobe nach Unterlagen des AG
entnehmen. Strahlschutt aufnehmen und in geeigneten
Behältern zum zugelassenen Analyseinstitut transportieren. Deklarationsanalyse erstellen lassen. Ergebnis der
Analyse an den AG übergeben. Analysekosten werden vom
AN entrichtet und vom AG in nachgewiesener Höhe erstattet.
Menge: 1,000 St
Leistungsbereichkatalog: 122

**9.1.20 Strahlschuttentsorgung**
Gefährlichen Abfall, Strahlschutt aus Korrosionsschutzmaßnahmen, sammeln, in geeigneten Behältern lagern und
entsorgen. Abfall laden, fördern und der Entsorgungsanlage zuführen.
Abfallschlüssel laut Deklarationsanyalyse
führen. Gebühren der Abfallentsorgung werden dem Entsorgungsträger vom AG vergütet.
Die Abrechnung erfolgt nach Rechnungsvorlage
Abgerechnet wird nach Wiegescheinen.
Abfall = Strahlschutt aus Sandstrahlen für Korrosionsschutzmaßnahmen.
Menge: 20,000 t

### Abschnitt 10 Messungen Prüfungen

#### Unterabschnitt 10.1 Arbeitsplatzmessungen/Freigaben

*Hinweis: Hinweis Arbeisplatzmessungen/Freigabe*
Die Veranlassung oder das Angebot von Vorsorgeuntersuchungen sind in §§ 15 und 16 in Verbindung mit Anhang V GefStoffV geregelt. Bei Tätigkeiten mit bleihaltigen Gefahrstoffen lässt sich die innere Belastung
allein anhand der Luftkonzentration nicht zuverlässig abschätzen. Wegen der individuell unterschiedlichen oralen Aufnahme wird kein enger Zusammenhang zwischen der Arbeitsplatzkonzentration in der Luft in Höhe von 0,1 mg/m³ für Blei (Stand der Technik) und dem Blutbleispiegel gefunden. Die Gefährdungsbeurteilung muss daher zwingend die Schlussfolgerungen aus durchgeführten arbeitsmedizinischen Vorsorgeuntersuchungen gemäß § 7 Abs. 1 Nr. 9 GefStoffV
berücksichtigen. Die Beschäftigten sind über diese Zusammenhänge bei der Unterweisung und der Untersuchung zu unterrichten.

**10.1.10 Stationäre Arbeitsplatzmessungen nach den TRGS 551, 505, 519**
*** Pauschalposition
Stationäre Arbeitsplatzmessungen über den gesamten Zeitraum bis zur endgültigen Freimessung der Raumluft im Arbeitsbereich.
Folgende TRGS und Richtlinien sind zu beachten und anzuwenden:
TRGS 505, 551, 519, VDI 3492
Menge: 1,000 Psch

**10.1.20 Freigabemessung**
*** Pauschalposition
Durchführung der Messung vor Aufhebung der Schutzmaßnahmen nach
VDI 3492.
Menge: 1,000 Psch

**10.1.30 Kontrollmessungen**
*** Pauschalposition
Durchführung von Kontrollmessungen während der Durchführung der Arbeiten nach VDI 3492.
Menge: 1,000 Psch

**10.1.40 Personenbezogene Arbeitsplatzmessung nach den TRGS 505, 519, 551**
*** Pauschalposition
Personenbezogene Arbeitsplatzmessungen über den gesamten Zeitraum bis zur endgültigen Freimessung der Raumluft im Arbeitsbereich.
Folgende TRGS sind zu beachten und anzuwenden:
TRGS 505, 551, 519, VDI 3492
Menge: 1,000 Psch

### Abschnitt 11 Stundenlohnarbeiten

*Hinweis: Hinweis*
Die Kosten für die Gestellung und den Verschleiß von Handwerkszeugen und Kleingeräten sind in den Einheitspreis miteinzukalkulieren

#### Unterabschnitt 11.1 Verrechnungssatz für Arbeitskraft

**11.1.10 Verrechnungssatz für Arbeitskraft Werker**
StL-Nr. 2420460704
Stundenlohnarbeiten durch Arbeitskräfte auf Anordnung
des AG ausführen.
Abgerechnet wird nach den tatsächlich geleisteten
Arbeitsstunden.
Zuschläge für Lohn- oder Gehaltsnebenkosten und
Zuschläge für Überstunden werden nicht gesondert
vergütet.
Zuschläge für Nacht-, Sonntags- und Feiertagsarbeit
werden als prozentualer Zuschlag zum Verrechnungssatz
nach den tariflichen Festlegungen
gesondert vergütet.
Fachwerker, Werker, Arbeiter, Hilfskraft
Menge: 20,000 h
Leistungsbereichkatalog: 204

**11.1.20 Verrechnungssatz für Arbeitskraft Spez.-Facharb.**
StL-Nr. 2420460702
Stundenlohnarbeiten durch Arbeitskräfte auf Anordnung
des AG ausführen.
Abgerechnet wird nach den tatsächlich geleisteten
Arbeitsstunden.
Zuschläge für Lohn- oder Gehaltsnebenkosten und
Zuschläge für Überstunden werden nicht gesondert
vergütet.
Zuschläge für Nacht-, Sonntags- und Feiertagsarbeit
werden als prozentualer Zuschlag zum Verrechnungssatz
nach den tariflichen Festlegungen
gesondert vergütet.
Vorarbeiter, Spezialfacharbeiter, Baumaschinenführer. oder dgl.
Menge: 20,000 h
Leistungsbereichkatalog: 204

**11.1.30 Verrechnungssatz für Arbeitskraft Werkpolier**
StL-Nr. 2420460701
Stundenlohnarbeiten durch Arbeitskräfte auf Anordnung
des AG ausführen.
Abgerechnet wird nach den tatsächlich geleisteten
Arbeitsstunden.
Zuschläge für Lohn- oder Gehaltsnebenkosten und
Zuschläge für Überstunden werden nicht gesondert
vergütet.
Zuschläge für Nacht-, Sonntags- und Feiertagsarbeit
werden als prozentualer Zuschlag zum Verrechnungssatz
nach den tariflichen Festlegungen
gesondert vergütet.
Werkpolier
Menge: 20,000 h
Leistungsbereichkatalog: 204
